# Eddersheimer Schule
Angebotsaufforderung (GAEB DA XML 3.1, DA83)
Projekt: Ed
Währung: EUR
Nebenangebote zugelassen: ja
Auftraggeber: Kreisausschuss Main-Taunus-Kreis, Am Kreishaus 1-5, 65719 Hofheim am Taunus
Erstellt mit: GXML Toolbox V3.2 R20140205, iTWO_64 V3.3.695, 26.08.2026

## 0.0 Inhaltsverzeichnis
0.0 Inhaltsverzeichnis

Projekt:
Eddersheimer Schule
Am weißen Stein 3
65795 Hattersheim/Eddersheim

Baumaßnahme:
2. Erweiterung für die Nachmittagsbetreuung

Leistungsverzeichnis:
Estricharbeiten DIN 18353

Auftraggeber:
Kreisausschuss des Main-Taunus-Kreises
Hochbau- und Liegenschaftsamt
Am Kreishaus 1 - 5
65719 Hofheim am Taunus

Anlagen

1. Leistungsverzeichnis als pdf-Datei
2. Leistungsverzeichnis als d.83 Datei
3. BE-Plan
4. Grundriss Erdgeschoss_5-009-b
5. Grundriss 1. Obergeschoss_5-010-b
6. Schnitte A, B, C_5-13-b
7. Schnitte D, E, F, G, H_5-14-b
8. Bodenplan EG_5-019-0
9. Bodenplan OG_5-020-0
10. Gebäudefuge_D-009-0

## 0.1 Angaben zur Baustelle
0.1 Angaben zur Baustelle

0.1.1 Lage der Baustelle, Umgebungsbedingungen, Zufahrtsmöglichkeiten und Beschaffenheit der Zufahrt sowie etwaige Einschränkungen bei ihrer Benutzung:
Die Baustelleneinrichtungs- und Lagerfläche befindet sich südöstlich des Baufelds auf dem Sportplatz neben der Sporthalle. Der AN hat vorab den geplanten Aufstellungsort seiner Container, Materiallager, Geräte usw. mit der Bauleitung abzustimmen. Ein Wasch- und Toilettenwagen wird vom AG auf der Baustelleneinrichtungsfläche eingerichtet. Die Baustelleneinrichtungsfläche wird vom AG mit einem Bauzaun abgeschlossen, der wührend der kompletten Bauzeit zu unterhalten ist.

Die Zufahrt erfolgt von der Straße "Am weißen Stein" links hinter der Sporthalle zum Baustellengelände. Die ZUfahrt ist gleichzeitig Feuerwehrzufahrt und ist immer freizuhalten.
Zu Schulbeginn zwischen 7.30 und 8.30 Uhr und Schulende zwischen 12.30 und 13.30 Uhr ist mit erhöhtem Verkehrsaufkommen durch Fahrräder, PKW und Schulbusse zu rechnen. Zu dieser Zeit dürfen keine Schwertransporte die Straße "Am weißen Stein" befahren und es sollten möglichst keine Anlieferungen stattfinden. Anlieferungen durch Schwertransporte sind so zu organisieren, daß keine Gefährdungen für die Schulkinder und keine Blockaden des Verkehrs entstehen.

Alle Arbeiten sind vor Aufnahme mit der örtlichen Bauleitung abzustimmen. Vereinbarte Arbeitsaufnahmen und Zeiten sind einzuhalten.

0.1.2 Besondere Belastungen aus Immisionen sowie besondere klimatische oder betriebliche Bedingungen:
keine

0.1.3 Art und Lage der baulichen Anlagen, z. B. auch Anzahl und Höhe der Geschosse:
Bei der Baumaßnahme handelt es sich um einen zweigeschossigen Schulerweiterungsbau, der auf eine Länge von ca. 11 m an das Bestandsgebäude angeschlossen wird. Der Anbau hat eine polygonale Form mit Außenabmessungen von ca. 45 x 30 m und einer Grundfläche von rund 800 m2. Die fertige Gebäudehöhe beträgt ca. 8,50 m. Das Gebäude wird im wesentlichen aus KS-Mauerwerk und Stahlbeton errichtet.
Das Baugrundstück ist weitgehend eben.

Im Erdgeschoß befinden sich 2 Gruppenräume, Personal- und Büroraum, Technik- und Nebenräume sowieToiletten. Der vorhandene Speisesaal und die Küche werden erweitert.
Im Obergeschoß sind 5 Gruppenräume, Technikräume, Lager- und Putzräume sowie Toiletten.

Der Erweiterungsbau wird im Passivhausstandard realisiert. Der Energieverbrauch darf 15 kWh/m²a nicht überschreiten. Wesentliche Merkmale sind die Wind- und Luftdichtigkeit, sowie die lückenlos gedämmte Außenhaut des gesamten Gebäudes. Aus diesem Grund hat der Einbau und die Verarbeitung aller beschriebenen Bauteile und Maßnahmen besonders sorgfältig und exakt den Vorgaben entsprechend zu erfolgen. Die Luftdichtigkeit des Gebäudes wird durch einen "Blower-Door-Test" geprüft. Die endgültige Abnahme aller Rohbau-, Fassaden- und Dachbauteile  einschließlich haustechnischer Durchdringungen erfolgt erst nach dem erfolgreichen Test.

0.1.4 Verkehrsverhältnisse auf der Baustelle, insbesondere Verkehrsbeschränkungen:
Die Eddersheimer Schule ist während der Bauarbeiten in vollem Betrieb. In den benachbarten Schulgebäuden findet während der Bauzeit Schulunterricht statt.

Dem Auftragnehmer obliegt die allgemeine Verkehrs-Sicherungspflicht und die Einhaltung und Überwachung der Unfallverhütungs-Vorschriften auf der Baustelle, einschl. der Zufahrt, bis zur Fertigstellung seiner letzten Arbeit und Räumung seiner Einrichtungen. Hierbei ist eine besondere Sorgfaltspflicht gegenüber Schülern zu beachten.
Die Anfahrt von der Rückseite (Küchenanlieferung) ist verboten.

0.1.5 Für den Verkehr freizuhaltende Flächen:
In den beiliegenden Plänen sind Feuerwehrzufahrten, Sammelplätze und Feuerwehrbewegungsflächen eingetragen. Die dort dargestellten Zufahrten und Flächen sind während der Baumaßnahme jederzeit freizuhalten. Eine Zufahrt verläuft auch innerhalb der BE-Fläche.

0.1.6 Art, Lage, Maße und Nutzbarkeit von Transporteinrichtungen und Transportwegen, z.B. Montageöffnungen
Auf dem beiliegenden Übersichtsplan sind die vorhandenen Baustraßen auf dem Grundstück erkennbar.

0.1.7 Lage, Art, Anschlußwert und Bedingungen für das Überlassen von Anschlüssen für Wasser, Energie und Abwasser:
Das Heranführen und Einrichten von Strom und Wasser an die Arbeitsstellen ist Sache des AN.

0.1.8 Lage und Ausmaß der dem Auftragnehmer für die Ausführung seiner Leistungen zur Benutzung oder Mitbenutzung überlassenen Flächen, Räume:
keine

0.1.9 Bodenverhältnisse, Baugrund und seine Tragfähigkeit. Ergebnisse von Bodenuntersuchungen:
nicht relevant

0.1.10 Hydrologische Werte von Grundwasser und Gewässern. Art, Lage, Abfluß, Abflußvermögen und Hochwasserverhältnisse von Vorflutern. Ergebnisse von Wasseranalysen:
nicht relevant

0.1.11 Besondere umweltrechtliche Vorschriften:
Das Verbrennen von Abfallstoffen, Verpackungen etc. auf dem Baugelände ist nicht gestattet. Sämtlicher anfallende Bauschutt und Materialrückstände sind außerhalb des Gebäudes im Baustellenbereich umweltverträglich, vorschriftsmäßig zu sammeln und wöchentlich nach den Verwaltungsvorschriften des Landes Hessen zur Vermeidung und Entsorgung von Bauabfällen, zu entsorgen. Alle hierbei entstehenden Kosten sind in die Einheitspreise einzurechnen. Der AN trägt die volle Verantwortung, daß alle gesetzlichen Vorschriften eingehalten werden.

0.1.12 Besondere Vorgaben für die Entsorgung, z. B. besondere Beschränkungen für die Beseitigung von Abwasser und Abfall:
Die dem Auftragnehmer nach VOB obliegende Reinigung hat an jedem Freitag zu erfolgen. Ausnahmen davon sind unter besonderen Voraussetzungen (wenig Schutt, Herkunft eindeutig, keine Behinderung anderer Arbeiten) mit der Bauleitung zu vereinbaren. Der Schutt muß abgefahren, er darf nicht auf der Baustelle gelagert werden. Nach Beendigung einer Teilarbeit und bei Arbeitsunterbrechung ist der Arbeitsbereich zu reinigen. Besonderer Wert wird auf die Reinigung der Zufahrtsstraßen während der Ausführung der Erdarbeiten gelegt. Bei Regen ist mit erhöhter Verschmutzung und demzufolge mit einer täglichen Reinigung zu rechnen.

0.1.13 Schutzgebiete oder Schutzzeiten im Bereich der Baustelle, z. B. wegen Forderungen des Gewässer-, Boden-, Natur-, Landschafts- oder Immissionsschutzes; vorliegende Fachgutachten o. ä.:
Die Eddersheimer-Schule ist während der Bauarbeiten in vollem Betrieb. Während der Unterrichtsstunden darf die Lärmbelästigung durch die Baustelle ein zumutbares Maß nicht überschreiten, der Schulunterricht muss uneingeschränkt möglich bleiben.

Die Arbeiten sind so zu organisieren, dass lärmintensive Arbeiten während der unterrichtsfreien Zeiten und nicht zu frühen Morgenstunden ausgeführt werden. Die gesetzlichen Ruhezeiten sind zu beachten. Es dürfen nur geräuschgedämmte Maschinen eingesetzt und anerkannte lärmarme Arbeitsmethoden angewendet werden.

Bei der Ausführung der Arbeiten sind die notwendigen Maßnahmen zur Schallabschottung zu ergreifen, damit die Immissionswerte der TA-Lärm nicht überschritten werden. Immission im Sinne dieser Vorschrift ist das auf Menschen wirkende Geräusch, das durch Baumaschinen auf einer Baustelle hervorgerufen wird. Zu den Baumaschinen im Sinne des § 1 Abs. 2 des Gesetzes gehören auch die auf der Baustelle betriebenen Kraftfahrzeuge. Die Kosten für diese Maßnahmen sind in die Einheitspreise einzurechnen.

Als Immissionsrichtwerte werden festgesetzt für innen und außen tagsüber 60 dB(A).

Staubimmission:
Es ist auf eine besonders staubarme Ausführung der Arbeiten zu achten. Dies betrifft hauptsächlich Abbruch-, Demontage- und Schleifarbeiten, sowie das Anrühren von Mörtel. Inwieweit geeignete Absaugeinrichtungen mit Staubgutbehälter einzusetzen sind, ist in den ZTV des jeweiligen Gewerkes aufgeführt.

0.1.14 Art und Umfang des Schutzes von Bäumen, Pflanzenbeständen, Vegetationsflächen, Verkehrsflächen, Bauteilen, Bauwerken, Grenzsteinen u. ä. im Bereich der Baustelle:
Alle notwendigen Maßnahmen zum Schutz der Nachbargebäude vor Beschädigungen, sowie Belästigungen durch vermeidbare Staub- und Lärmentwicklungen sind einzukalkulieren.

0.1.15 Art und Umfang der Regelung und Sicherung des öffentlichen Verkehrs:
Der AN muss die Genehmigungen für eventuell erforderliche Straßensperrungen und Absprachen mit der Stadt Hattersheim in Eigenregie durchführen und einkalkulieren. Die Baustelle ist während der gesamten Bauzeit entsprechend UVV ausreichend abzusperren und zu sichern.
Alle Absicherungen, Absperrungen und Beleuchtungen sind in die Preise einzukalkulieren, sofern keine Position dafür vorhanden ist.

0.1.16 Im Baugelände vorhandene Anlagen, insbesondere Abwasser- und Versorgungsleitungen:
Die Entwässerungskanäle und sanitären Abflusseinrichtungen dürfen nicht zum Reinigen von Werkzeugen benutzt werden. Materialrückstände dürfen nicht in Abwasserkanäle geleitet werden

0.1.17 Bekannte oder vermutete Hindernisse im Bereich der Baustelle, z. B. Leitungen, Kabel, Dräne, Kanäle, Bauwerksreste, und, soweit bekannt, deren Eigentümer:
Es sind keine Hindernisse bekannt. Zu entsorgende Einbauten werden im LV beschrieben.

0.1.18 Bestätigung, dass die im jeweiligen Bundesland geltenden Anforderungen zu Erkundungs- und gegebenenfalls Räumungsmaßnahmen hinsichtlich Kampfmitteln erfüllt wurden:
Es gibt Hinweise auf Kampfmittel im Baufeld.

0.1.19 Gemäß der Baustellenverordnung getroffenene Maßnahmen
siehe Punkt 0.3

0.1.20 Besondere Anordnungen, Vorschriften und Maßnahmen der Eigentümer (oder der anderen Weisungsberechtigten) von Leitungen, Kabeln, Dränen, Kanälen, Straßen, Wegen, Gewässern, Gleisen, Zäunen und dergleichen im Bereich der Baustelle:
Nicht bekannt

0.1.21 Art und Umfang von Schadstoffbelastungen, z. B. des Bodens, der Gewässer, der Luft, der Stoffe und Bauteile; vorliegende Fachgutachten o. ä.:
siehe Bodengutachten

0.1.18 Art und Zeit der vom Auftraggeber veranlassten Vorarbeiten:
Rohbauarbeiten

0.1.23 Arbeiten anderer Unternehmer auf der Baustelle:
verschiedene Haustechnik- und Ausbaugewerke

## 0.2 Angaben zur Ausführung
0.2 Angaben zur Ausführung

0.2.1 Vorgesehene Arbeitsabschnitte, Arbeitsunterbrechungen und -beschränkungen nach Art, Ort und Zeit sowie Abhängigkeit von Leistungen anderer:
Arbeiten außerhalb der Regelarbeitszeiten müssen von der Bauleitung genehmigt bzw. mit der Schulleitung abgestimmt sein. Lärmintensive Arbeiten können grundsätzlich schulbetriebbedingten Einschränkungen auch hinsichtlich der Ausführungszeit unterliegen; sie müssen mit Bauleitung und Schulleitung abgestimmt werden.
Die Küche ist durchgehend in Betrieb. Da direkt neben der Küchenanlieferung angebaut wird, ist dort eine besonders sorgfältige Ablaufplanung erforderlich. Die Anlieferung kann nur für einen begrenzten Zeitraum gesperrt werden.

0.2.2 Besondere Erschwernisse während der Ausführung, z. B. Arbeiten in Räumen, in denen der Betrieb weiterläuft, Arbeiten im Bereich von Verkehrswegen, oder bei außergewöhnlichen äußeren Einflüssen:
Keine

0.2.3 Vorgaben, die sich aus dem SiGe-Plan gemäß Baustellenverordnung ergeben:
Siehe 0.3

0.2.4 Art und Umfang von Leistungen zur Unfallverhütung und zum Gesundheitsschutz für Mitarbeiter anderer Unternehmen, z.B. trittsichere Abdeckungen:
Alle Öffnungen, bei denen eine Absturzgefahr besteht, sind zu sichern und die Sicherung über die eigene Bauzeit vorzuhalten.
0.2.5 Besondere Anforderungen für Arbeiten in kontaminierten Bereichen, gegebenenfalls besondere Anordnungen für Schutz- und Sicherheitsmaßnahmen:
nicht vorgesehen

0.2.6 Besondere Anforderungen an die Baustelleneinrichtung und Entsorgungseinrichtungen, z. B. Behälter für die getrennte Erfassung:
siehe 0.1.12

0.2.7 Besonder Anforderungen an das Auf- und Abbauen sowie Vorhalten von Gerüsten:
nicht vorgesehen

0.2.8 Mitbenutzung fremder Gerüste, Hebezeuge, Aufzüge, Aufenthalts- und Lagerräume, Einrichtungen und dergleichen durch den Auftragnehmer:
nicht vorgesehen

0.2.9 Wie lange, für welche Arbeiten und gegebenenfalls für welche Beanspruchung der Auftragnehmer seine Gerüste, Hebezeuge, Aufzüge, Aufenthalts- und Lagerräume, Einrichtungen und dergleichen für andere Unternehmer vorzuhalten hat:
nicht vorgesehen

0.2.10 Verwendung oder Mitverwendung von wiederaufbereiteten (Recycling-)Stoffen:
siehe 0.2.11

0.2.11 Anforderungen an wiederaufbereitete (Recycling-)Stoffe und an nicht genormte Stoffe und Bauteile:
Stoffe und Bauteile, die der Auftragnehmer zu liefern hat, die also in das Bauwerk eingehen, müssen ungebraucht sein. Wiederaufbereitete (Recycling-)Stoffe gelten als ungebraucht, wenn sie für den jeweiligen Verwendungszweck geeignet und aufeinander abgestimmt sind.

0.2.12 Besondere Anforderungen an Art, Güte und Umweltverträglichkeit der Stoffe und Bauteile, auch z. B. an die schnelle biologische Abbaubarkeit von Hilfsstoffen:
Verwendete Dämmmaterialien dürfen grundsätzlich nur aus FCKW-freien Treibmitteln hergestellt sein.
Für das Inverkehrbringen von Bauprodukten sind die gesetzlichen Regelungen des europäischen und nationalen Gefahrstoffrechts zu beachten. Der Schutz der unmittelbaren Umwelt einer baulichen Anlage gehört zu den wesentlichen Anforderungen der europäischen Bauproduktenrichtlinie [Ri 25]. Danach dürfen
nur Bauprodukte in Verkehr gebracht werden, wenn die daraus errichteten baulichen Anlagen auch die aus Hygiene, Gesundheits- und Umweltschutz resultierenden Anforderungen erfüllen.

0.2.13 Art und Umfang der vom Auftraggeber verlangten Eignungs- und Gütenachweise:
Eignungs-, Konformitäts-, Gütenachweise  und Zulassungszertifikate sind für alle Systeme, Stoffe und Bauteile unaufgefordert vor dem Einbau zu übergeben. Vor dem Einbau der Stoffe ist die Frostsicherheit nachzuweisen.
Alle eingebauten Materialien müssen für die Vewendung in Deutschland uneingeschränkt zugelassen sein und das CE Zeichen tragen. Besondere Bemusterungen werden über entsprechende Positionen abgerechnet.
Siehe auch 0.2.12

0.2.14 Unter welchen Bedingungen auf der Baustelle gewonnene Stoffe verwendet werden dürfen bzw. müssen oder einer anderen Verwertung zuzuführen sind:
Nicht vorgesehen

0.2.15 Art, Zusammensetzung und Menge der aus dem Bereich des Auftraggebers zu entsorgenden Böden, Stoffe und Bauteile; Art der Verwertung bzw. bei Abfall die Entsorgungsanlage; Anforderungen an die Nachweise über Transporte, Entsorgung und die vom Auftraggeber zu tragenden Entsorgungskosten:
Nicht vorgesehen

0.2.16 Art, Menge, Gewicht der Stoffe und Bauteile, die vom Auftraggeber beigestellt werden, sowie Art, Ort (genaue Bezeichnung) und Zeit ihrer Übergabe:
Nicht vorgesehen

0.2.17 In welchem Umfang der Auftraggeber Abladen, Lagern und Transport von Stoffen und Bauteilen übernimmt oder dafür dem Auftragnehmer Geräte oder Arbeitskräfte zur Verfügung stellt:
Der AG stellt keinerlei Hilfe oder Arbeitskräfte zur Verfügung.

0.2.18 Leistungen für andere Unternehmer:
Nicht vorgesehen

0.2.19 Mitwirken beim Einstellen von Anlageteilen und bei der lnbetriebnahme von Anlagen im Zusammenwirken mit anderen Beteiligten, z. B. mit dem Auftragnehmer für die Gebäudeautomation:
Nicht vorgesehen

0.2.20 Benutzung von Teilen der Leistung vor der Abnahme:
Nicht vorgesehen

0.2.21 Übertragung der Wartung während der Dauer der Verjährungsfrist für die Gewährleistungsansprüche für maschinelle und elektrotechnische/elektronische Anlagen oder Teile davon, bei denen die Wartung Einfluß auf die Sicherheit und die Funktionsfähigkeit hat (vergleiche B § 13 Nr 4, Abs. 2), durch einen besonderen Wartungsvertrag:
Nicht vorgesehen

0.2.22 Abrechnung nach bestimmten Zeichnungen oder Tabellen:
Bei Abrechnung nach Stück gelten die Einheitspreise auch bei Maßänderungen bis 5 cm.
Bei der Abrechnung erfolgt der Mengennachweis durch Abrechnungspläne nach Planmaßen. Dabei muß jedes Maß in den Abrechnungsplänen klar erkennbar und nachprüfbar sein, gegebenenfalls müssen fehlende Maße handschriftlich ergänzt werden.
Abrechnungspläne sind gemeinsam mit einer Massenzusammenstellung  einzureichen. Positionen, die als Stück oder Pauschale abgerechnet werden, sind in den Abrechnungsplänen durch handschriftlichen Eintrag der Positionsnummer zu kennzeichnen.
Ein vom Auftragnehmer örtlich erstelltes Aufmaß, das nicht gemeinsam mit der Bauleitung aufgemessen wurde, wird als Abrechnungsgrundlage nicht anerkannt.
Rechnungen (auch Abschlagsrechnungen) die nicht über die vorbeschriebenen, vollständigen Unterlagen verfügen, können nicht bearbeitet werden.

## 0.3 Gesundheitsschutz und Arbeitssicherheit
0.3 Gesundheitsschutz und Arbeitssicherheit:

0.3.1. Sicherheits- und Gesundheitsschutz
Der Sicherheits- und Gesundheitsschutzkoordinator  wird durch den AG gestellt. Er übt gegenüber allen am Bau Beteiligten eine beratende Funktion aus. Seinen Anweisungen und Auflagen ist Folge zu leisten. Der SiGe-Plan wird auf der Baustelle vorgehalten. Die Auftragnehmer werden in die Sicherheitseinrichtungen eingewiesen. Der SiGeKo überwacht die Einhaltung der Baustellenverordnung, der Arbeitsschutz- und der Unfallverhütungsvorschriften. Die Tätigkeit des SiGeKo befreit den Auftragnehmer nicht von seiner Abstimmungspflicht mit anderen Unternehmern bzw. Nachunternehmern entsprechend § 6 der Unfallverhütungsvorschriften. Die Verantwortungsbereiche des verantwortlichen Bauleiters nach LBO bzw. der vom Auftragnehmer zu benennende Fachbauleiter bleiben uneingeschränkt bestehen.

Vor Beginn seiner Arbeiten hat der Auftragnehmer (auch für seine Subunternehmer) für den Auftraggeber kostenlos Gefahrstoffdatenblätter, Geräteprüfbescheinigungen, Betriebs- und Montageanweisungen und Gefährdungsanalysen einzureichen und auf der Baustelle vorzuhalten.

Der Unternehmer hat die Ersthelfer schriftlich und mit Nachweis zu benennen.

Als Erste-Hilfe-Raum wird jeweils der Besprechungscontainer genutzt.

0.3.1.1 Auf Aufforderung hat der Auftragnehmer über den Personal- bzw. Geräteeinsatz, sowie über die Materiallieferungen, die Arbeitsleistungen und den Arbeitsfortschritt in geeigneter Form zu berichten. Besondere Vorkommnisse wie z.B. Unfälle oder Schadensfälle sind dem SiGeKo umgehend schriftlich anzuzeigen.

0.3.1.2 Die Beschäftigten des Auftragnehmers müssen für die ihnen übertragenen Arbeiten geeignet sein. Personen, die gegen Arbeitsschutz- bzw. Unfallverhütungsvorschriften verstoßen, oder den Hinweisen des
SiGeKo nicht Folge leisten, sind gegebenenfalls abzuberufen und zu ersetzen.

0.3.1.3 Der Auftragnehmer hat bei der Vergabe an Nachunternehmer seiner Abstimmungspflicht entsprechend § 6 der Unfallverhütungsvorschriften nachzukommen.

0.3.2 Arbeitssicherheit
0.3.2.1 Allgemein
Der Auftragnehmer hat sein Personal regelmäßig in Bezug auf die einschlägigen Arbeitsschutz- und Unfallverhütungsvorschriften zu unterweisen. Es ist von ihm ein Fachbauleiter zu benennen.

0.3.2.2 Persönliche Schutzausrüstungen
Der Auftragnehmer hat die erforderliche persönliche Schutzausrüstung zur Verfügung zu stellen (UVV § 4) und dafür Sorge zu tragen, dass diese auch benutzt wird.

0.3.2.3 Arbeitsmedizinische Vorsorge
Der Auftragnehmer hat dafür zu sorgen, dass in Bereichen, in denen Arbeiten mit gesundheitsschädigenden Einwirkungen ausgeführt werden, nur Personal eingesetzt wird, das dazu geeignet ist und durch arbeitsmedizinische Vorsorgeuntersuchungen überwacht wird. Der Nachweis hierfür muss dem SiGeKo auf Verlangen vorgelegt werden.

0.3.2.4 Montagearbeiten
Für umfangreiche Montagearbeiten muss an der Baustelle eine schriftliche Montageanweisung vorliegen, die folgende Angaben enthalten muss:
-  Die Gewichte der Teile
-  Das Lagern der Teile
-  Die Anschlagpunkte der Teile
-  Das Anschlagen der Teile an Hebezeuge
-  Das Transportieren und die beim Transport einzuhaltende Transportlage
-  Das Erstellen der zu Montage erforderlichen Hilfskonstruktionen
-  Die Reihenfolge der Montage und das Zusammenfügen der Teile
-  Die Tragfähigkeit der einzusetzenden Hebezeuge
-  Maßnahmen zur Gewährleistung der Tragfähigkeit und Standsicherheit von Bauwerk und Bauteilen, auch während der einzelnen Montagezustände
-  Art und Lage der erforderlichen Arbeitsplätze und Verkehrswege
-  Art der Absturzsicherung und die dazu erforderlichen Arbeitsschritte und Maßnahmen
-  Sicherung des Gefahrenbereiches unterhalb der Montagestelle vor herabfallenden Gegenständen.
Für kleinere Montagearbeiten ist eine Montageanweisung, in der die erforderlichen Sicherheitsmaßnahmen sowie die zum Einsatz kommenden Maschinen, Geräte und Werkzeuge erkennbar sind, zu erstellen. Die
Montageanweisung ist dem SiGeKo rechtzeitig vor Beginn der Arbeiten vorzulegen.

0.3.2.5 Hochgelegene Arbeitsplätze und Verkehrswege
Der Auftragnehmer hat dafür zu sorgen, dass Arbeitsplätze und Verkehrswege mit mehr als 5 m Absturzhöhe erst benutzt werden, wenn die Sicherheitseinrichtungen bzw. -maßnahmen gegen Abstürzen überprüft
worden sind. Gefahrenbereiche unterhalb hochgelegener Arbeitsplätze sind abzusperren.

0.3.2.6 Elektrische Anlagen
Wenn Arbeiten in der Nähe von unter Spannung stehender aktiver Teile elektrischer Anlagen erforderlich werden und ein Freischalten nicht möglich ist, sind die notwendigen Sicherheitsmaßnahmen mit dem SiGeKo
festzulegen.

0.3.2.7 Baumaschinen, Geräte
Der Auftragnehmer darf nur solche Maschinen und Geräte auf die Baustelle bringen, die die  vorgeschriebenen Sicherheitsprüfungen aufweisen. Auf Anforderung sind die Prüfbescheinigungen dem SiGeKo vorzulegen. Der Standort von ortsgebundenen Maschinen ist mit der Bauleitung im Einvernehmen mit dem SiGeKo abzustimmen.

0.3.2.8 Gerüste
Der Auftragnehmer hat die Brauchbarkeit der von ihm eingesetzten Arbeits-, Schutz- und Traggerüste nachzuweisen und die Betriebssicherheit zu überwachen. Jeder Benutzer von Gerüsten hat diese auf den ordnungsgemäßen Zustand zu prüfen und diesen zu erhalten. Veränderungen am Gerüst dürfen nur vom Gerüstersteller vorgenommen werden. Freigegebene Gerüste sind am Treppenaufgang zu kennzeichnen.

0.3.2.9 Abbrucharbeiten
Die hierfür erforderlichen Sicherheitsmaßnahmen sind mit der Bauleitung und dem SiGeKo festzulegen. Der Auftragnehmer hat das Betreten von Gefahrenbereichen auszuschließen. Es ist eine schriftliche
Abbruchanweisung nach den Vorgaben der Berufsgenossenschaften der Bauwirtschaft zu erstellen.

0.3.2.10 Vorbeugende Maßnahmen Brandschutz und Gefahrenstoffe
Leicht entzündliche oder selbstentzündliche Stoffe dürfen nur in Mengen, die für den Fortschritt der Arbeiten erforderlich sind, auf der Baustelle vorgehalten werden. Es sind hierfür geeignete Löscheinrichtungen bereitzustellen. Brandgefährdete Bereiche sind zu kennzeichnen.

Bei feuergefährlichen Arbeiten ist ein Brandschutzbeauftragter durch das Gewerk zu benennen, der folgende Aufgabe hat:
  Vorhalten von Löschmitteln
  Kontrolle nach Fertigstellung
  Brandwache falls erforderlich

0.3.3. Arbeitsstätten
0.3.3.1 Unterkünfte, soziale Anlagen usw.
Der Auftragnehmer hat dafür Sorge zu tragen, dass die Vorgaben der Arbeitsstättenverordnung, insbesondere die in Bezug zu Baustellen stehenden Kapitel, umgesetzt werden. Der Auftragnehmer hat auf der Baustelle Mittel und Einrichtungen im Rahmen der gesetzlichen Vorschriften zu unterhalten (Arbeitsstättenverordnung §§ 39, 49). Wohn- und Schlafcontainer können nicht aufgestellt werden.

0.3.3.2 Sauberkeit, Hygiene
Der Auftragnehmer ist verpflichtet, die von ihm genutzten Bereiche in einem ordentlichem Zustand zu halten.

0.3.3.3 Alkohol, Drogen, Rauchen
Der Auftragnehmer hat Personen, bei denen der begründete Verdacht auf Alkohol- oder Drogenmissbrauch besteht, unverzüglich von der Baustelle abzuziehen. Die Bauleitung und der SiGeKo sind berechtigt, solche
Personen von der Baustelle zu verweisen. Im Gebäude besteht Rauchverbot!

## 0.4 Baustellenordnung
0.4 Baustellenordnung

Die nachstehende Baustellenordnung soll einen störungsfreien Bauablauf ermöglichen und die Sicherheit für Beschäftigte und Anlagen gewährleisten. Sie enthält Regelungen zur Organisation, Koordination und Überwachung des Baustellenbetriebes.

Ihre Einhaltung ist Bestandteil der Vertragserfüllung. Zur Baustelle gehören außer dem Baugrundstück auch angrenzende Bereiche, die durch den Baustellenbetrieb beeinträchtigt werden können.

0.4.1 Allgemeines
0.4.1.1 Arbeitszeiten:
Die Regelarbeitszeit ist von 7:00 bis 19:00 Uhr. Samstagsarbeit ist generell erlaubt.  Die Bauleitung muss mindestens 3 Tage vorher informiert werden. Bei der Durchführung von Mehr- bzw. Nacht-, Feiertags- und Sonntagsarbeit hat der AN die erforderlichen Genehmigungen selbstständig und rechtzeitig einzuholen und die erforderlichen Stellen zu informieren.
0.4.1.2 Werbung:
Ein Anbringen von Werbeflächen oder Werbeträgern ist nicht gestattet. Dies betrifft insbesondere den Bauzaun und das Außengerüst.

## 0.5 Kalkulationshinweise
0.5 Kalkulationshinweise

0.5.1 Allgemeines
Die in den "Vorbemerkungen" aufgeführten Bedingungen sind Bestandteil des Leistungsverzeichnisses, auch wenn in den einzelnen Positionen des Leistungsverzeichnisses nicht nochmals besonders darauf hingewiesen wird. Die entsprechenden Kosten sind also in die Einheitspreise einzukalkulieren. Alle anzubietenden  Preise beinhalten die fix und fertige Arbeit einschl. aller Nebenleistungen und Transport zur Verwendungsstelle am Bau. Einzurechnen sind weiterhin: Sämtliche erforderlichen Arbeiten für Befestigungen aller Art. Mitlieferung aller für die komplette Ausführung der Arbeiten erforderlichen Klein-, Hilfs-, Verbindungs- und Befestigungsmaterialien, sofern hierfür keine besonderen Positionen vorgesehen sind.
Es wird keine Transporthilfe gestellt. Ein Bauaufzug ist nicht vorhanden.

Alle Kosten für technische Bearbeitung, Ausführungsüberwachung, Fracht, Verpackung, Versand, Transport, Zwischenlagerung usw. Sämtliche zur Verankerung notwendigen Löcher in Beton oder Mauerwerk hat der Bieter selbst herzustellen. Die Kosten hierfür sind einzurechnen. Alle Löcher oder sonstigen Aussparungen müssen gebohrt oder gefräst werden.
Baustelleneinrichtungsteile, die der AN über den in den Positionen beschriebenen Umfang hinaus für seine Arbeiten als notwendig erachtet werden nicht gesondert vergütet, sondern sind in die Einheitspreise einzurechnen.

Meterrisse aus Kunststoffmarkern sind in allen Ebenen vorhanden.

0.5.2 Sprache:
Schriftwechsel, Planbeschriftung und Sprache bei sämtlichen Verhandlungen erfolgen in Deutsch. Der verantwortliche Bauleiter und der Polier/Vorarbeiter des AN auf der Baustelle müssen der deutschen Sprache mächtig sein.

0.5.3 Bauleiter des AN:
Der Bauleiter und der Polier des AN müssen dem AG rechtzeitig mitgeteilt werden. Ein Wechsel des Bauleiters ist nur mit Begründung und Zustimmung des AG möglich. Sollte in Ausnahmefällen ein personeller Wechsel erforderlich sein, ist dies der Bauleitung mindestens zwei Wochen im Voraus anzukündigen und ein Übergabegespräch mit der Bauleitung zu organisieren. Der Bauleiter muss je nach Bauzustand mindestens zweimal wöchentlich und auf Anforderung des AG oder des Architekten auf der Baustelle zur Verfügung stehen.
0.5.4 Bautagesberichte
Vom AN sind arbeitstäglich Bautagesberichte zu erstellen, zu unterschreiben und der Bauleitung des AG wöchentlich zu übergeben.
Diese müssen enthalten:
- Datum, Temperatur, Wetter
- Mitarbeiterzahl auf der Baustelle
- Einsatzort
- Beschreibung und Verortung der ausgeführten Arbeiten
- Besondere Vorkommnisse in Bezug auf Bauunterbrechung, Ausführungsänderungen, Lieferungen von Subunternehmern, Abbau von Vorhaltungseinrichtungen und Großgeräten usw.
0.5.5 Baubesprechungen:
Während der Bauzeit finden wöchentlich Baubesprechungen auf der Baustelle statt. Der Bauleiter des AN ist zur Teilnahme verpflichtet.

0.5.6 Terminplan:
Der Terminplan des AG ist für die Planungs- und Bauleistungen maßgeblich und wird entsprechend Baufverlauf angepasst. Die Leistungen des AN werden in gemeinsamer Abstimmung rechtzeitig abgerufen

0.5.7 Baustelleneinrichtungsplan:
Der Auftragnehmer hat den Baustellenplan des AG mit seinen Einrichtungsgegenständen zu ergänzen und der Bauleitung rechtzeitig vorzulegen. Die Flächennutzung muss mit den anderen auf der Baustelle tätigen Gewerken abgestimmt werden.
Der Plan muss je nach der zu erbringenden Leistung umfassen: Lagerflächen für Baumaterialien, Werkzeuge und Maschinen, Standorte für Abfall- und Entsorgungscontainer, Zugangswege, Bautakte und Montageeinrichtungen. Der finanzielle Aufwand ist in die Einheitspreise einzukalkulieren.

0.5.8 Pläne:
Die Pläne werden als pdf- und dwg-Datei zur Verfügung gestellt.

## 0.6 Ausführungsfristen
0.7 Ausführungsfristen

Die jeweiligen Leistungen werden mit einem Vorlauf von 2 Wochen durch den Bauherrn in Absprache mit dem AN und der Bauleitung abgerufen.

Der AN hat  für die fristgerechte Fertigstellung seiner Bauleistungen ausreichend Personal einzusetzen. Es sind insbesondere die Planungs- und Bestellzeiten zu beachten.

Ausführungsfristen siehe EVM30 Werktage nach Aufforderung mit jeweils einer kurzen Unterbrechung pro Geschoss für die Verlegung der Fußbodenheizung, voraussichtlich Jahresbeginn 2027

## 0.7 Fabrikatsangaben
0.7 Fabrikatsangaben

Bei Fabrikatsabfragen ist das ausgeschriebene oder ein gleichwertiges Fabrikat anzubieten. Der Nachweis der Gleichwertigkeit ist vom Bieter zu führen. Entsprechende Datenblätter sind mit dem Angebot einzureichen.

1.2.20 Dampf- und Feuchtigkeitssperre

Angebotenes Fabrikat und Typ:

.......................................
(vom Bieter auszufüllen)

1.3.50 Trittschalldämmung Tackerplatte

Angebotenes Fabrikat und Typ:

.......................................
(vom Bieter auszufüllen)

1.3.130 Trocknungsbeschleuniger

Planungsgrundlage ist das Produkt THERMORAPID Schnellzement der Fa. Chemotechnik Abstatt GmbH
Es ist dieses oder ein gleichwertiges Produkt anzubieten.

Angebotenes Fabrikat und Typ:

.......................................
(vom Bieter auszufüllen)

1.3.260 Schallunterbrechungsfugenprofil

Angebotenes Fabrikat und Typ:

.......................................
(vom Bieter auszufüllen)

## 009 Estricharbeiten
Datum: 24.08.2026

### Bereich 1 Estricharbeiten DIN 18 353

*Hinweis: Allgemeine Hinweise*
Maße

Der Auftragnehmer hat sich vor Beginn der Fertigung zu vergewissern, dass die Angaben auf Größe und Art der Einbauteile mit der Wirklichkeit am Bau übereinstimmen. Alle angegebenen Maße sind am Bau zu kontrollieren.

Alle Höhenangaben beziehen sich auf OK FFB.

Stellt der Auftragnehmer fest, dass die einzuhaltenden Rohbautoleranzen überschritten werden, so hat er hiervon die Bauleitung unverzüglich schriftlich zu verständigen.

Bei Unklarheiten sind die Maße mit der Bauleitung abzustimmen.
Bauseits werden vorgegeben: Höhenangaben je Geschoss (Meterrisse)

Hinweise zur Kalkulation

Mit den in der Leistungsbeschreibung enthaltenen Angaben über Bauart, Bauteil, Baustoff und Abmessungen gelten auch der Herstellungsvorgang und -ablauf bis zur fertigen Leistung, unter Zugrundelegung der anerkannten Regeln der Technik und der Ausführungsbestimmungen der DIN-Normen, als beschrieben.

Sämtliche Positionen beinhalten das Liefern und Einbauen des Materials, sofern in der Position nicht anders beschrieben.

Zulagepositionen beinhalten stets Lohn- und Materialkosten

#### Abschnitt 1.1 Baustelleneinrichtung

**1.1.10 Einrichten, Vorhalten, Räumen der Baustelle/Einrichtung**
Einrichten, Vorhalten, Räumen der Baustellneeinrichtung, An- und Abfahrt, Aufbau, Vorhaltung, Überwachung,Wartung, Ergänzung und Wiederherstellung sowie Abbau der für die  Durchführung der Estricharbeiten erforderlichen Baustelleneinrichtung, Lagerräume, Maschinen, Geräte etc.
Menge: 1,000 St

#### Abschnitt 1.2 Abdichtungsarbeiten

*Hinweis: Hinweise Abdichtungsarbeiten*
Bei den nachfolgend beschriebenen Leistungen handelt es sich um Abdichtungsarbeiten auf der Stahlbetonbodenplatte im Inneren des Gebäudes. Die Abdichtung soll das Eindringen eventuell anfallender Bodenfeuchtigkeit verhindern und als Dampfsperre dienen.

Die Dampfsperre ist im Bereich der Außenwände und der inneren Stahlbeton- und Mauerwerkswände ca. 120 mm hochzuführen. Diese Leistung wird in einer besonderen Position vergütet. Die inneren Gipskarton- und Mauerwerkswände stehen auf bauseits verlegten Dampfsperrbahnen, die auf beiden Seiten ca. 20 cm überstehen. Die Dampfsperre ist auf diese Anschlüsse vollflächig aufzuschweißen oder zu kleben. Diese Leistung wird in einer besonderen Position vergütet.

Die für die Arbeitssicherheit bei der Ausführung der Leistung in geschlossenen Räumen erforderlichen Schutzmaßnahmen der Mitarbeiter sind einzukalkulieren.

Nach dem Verlegen der Dampfsperre, der Trittschalldämmung und der Tckerplatten werden Heizungsleitungen verlegt. Die Pause von 3 - 4 Arbeitstagen ist einzukalkulieren.

**1.2.10 Rohdecke im EG aus Stahlbeton abkehren**
Rohdecke im EG aus Stahlbeton durch scharfes Abkehren von groben Verschmutzungen reinigen. Anfallender Schmutz ist zu beseitigen.
Menge: 630,000 m2

**1.2.20 Dampf- und Feuchtigkeitssperre gegen Bodenfeuchtigkeit**
Aufbringen einer Dampf- und Feuchtigkeitssperre gegen
Bodenfeuchtigkeit nach DIN 18195-4, auf Rohbetondecke im EG als Abdichtungsbahn aus Polymerbitumen mit Aluminiumeinlage, ca. 1 mm dick,
Rollenbreite 1,25 m,
sd-Wert = 1.500 m,
Längsnähte selbstklebend, 10 cm Überlappung,
Kopfstöße der Abdichtungsbahn mit selbstklebenden Anschlussstreifen schließen.
Menge: 630,000 m2

**1.2.30 Zulage Hochführen 120 mm**
Zulage für das Hochführen der vorbeschriebenen Feuchtigkeitssperre an aufgehenden Wänden aus Stahlbeton und Mauerwerk.

Die Dampfsperre ist ca. 120 mm an den Wänden nach oben zu
führen und zu verkleben. Die Materialkosten sind in dieser Position einzurechnen. In der Vorposition werden nur die horizontalen Flächen abgerechnet.
Menge: 190,000 m

**1.2.40 Zulage Anschließen an bauseitige Dampfsperre**
Zulage für das Anschließen an die bauseits vorhandene Dampfsperre unter den Gipskarton- und Sichtmauerwerkswänden. Die Abrechnung erfolgt jeweils für beide Seiten der Wand, d.h. 1 m Wand entspricht 2 m Anschluss.
Menge: 165,000 m

**1.2.50 Zulage für den Anschluss der Dampfsperre**
Zulage für den Anschluss der Feuchtigkeitssperre an bauseits gesetzte Einlauf-Unterteile mit Pressdichtungsflansch.
Menge: 7,000 St.

#### Abschnitt 1.3 Estricharbeiten

*Hinweis: Hinweise Estricharbeiten*
Zur  Ausführung kommen Zementestriche als schwimmender
Estrich.

Das Herstellen der Dämmung ist ebenfalls Bestandteil des Leistungsverzeichnisses. Die Estrichflächen sind zur Aufnahme folgender Bodenbeläge auszulegen:
- Fliesen im Dünnbett und Beschichtung
- Linoleum Bodenbelag

Das Gebäude erhält eine Fußbodenheizung. Die Heizungsrohre haben einen Außendurchmesser von 16 mm. Nach dem Verlegen der Dampfsperre, der Trittschalldämmung und der Tackerplatten werden die Heizungsleitungen bauseits verlegt. Die Pause von ca. 3 - 4 Arbeitstagen ist in die Einheitspreise einzukalkulieren.

Die Messpunkte für die cm-Messung sind dauerhaft zu kennzeichnen.

Der Bieter muss davon ausgehen, dass er nach Aufforderung durch die Bauleitung verschiedene Bereiche zu verschiedenen Zeitpunkten fertig stellen muss, um die Nachfolgearbeiten nicht zu behindern.

Für den Transport der Materialien wird darauf hingewiesen, dass das Gebäude bereits fertig verglast und die Außenfassade fertig verkleidet ist.

Es wird eine Biegezugfestigkeit von 5 N/mm2 und eine Druckfestigkeit von 30-35 N/mm2 verlangt.

Die Herstellung und Verdübelung von notwendigen Arbeitsfugen wird nicht gesondert vergütet.

Der Estrich ist maschinell zu glätten und hoch zu verdichten. Fließestriche sind nicht zugelassen.

Toleranzen:
Abweichend von DIN 18 202 Teil 5 werden an die Ebenheit der Bodenflächen erhöhte Anforderungen gestellt.
Grundsätzlich gelten für alle in diesem Leistungsverzeichnis beschriebenen Estrichflächen die Toleranzen für flächenfertige Böden nach Zeile 4 der DIN 18 202 Teil 5.
Die zulässigen Toleranzen im Bereich von Türleibungen, Fassadenanschlüssen und Übergängen zu angrenzenden Flächen werden auf +/- 1,00 mm begrenzt.

Höhenlagen des Estrichs nach Angaben der Bauleitung und den bauseits angebrachten Meterrissen.

Vor Arbeitsbeginn ist mit der Bauleitung ein gemeinsames Höhennivellement der Rohdecke vorzunehmen.

Das  Anarbeiten des Estrichs an Aussparungen, Durchbrüche, Einläufe usw. Ist in besonderen Positionen erfasst.

Die Baustelle ist nach Abschluss der Arbeiten besenrein zu hinterlassen.

Als Abrechnungsgrundlage gilt die projizierte Fläche zwischen aufgehenden Wänden und anderen begrenzenden Bauteilen.

Das Leistungsverzeichnis enthält bestimmte Bodenaufbauten, die von Raum zu Raum unterschiedlich sein können, und die in jedem Falle in der  ausgeschriebenen Form anzubieten sind.

Der Bieter hat auf Verlangen die stofftechnischen Eigenschaften der gewählten Baustoffe, insbesondere der Wärmedämmstoffe, Anhand des Gewährleistungsnachweises des Herstellers zu belegen.

Alternativvorschläge zu den ausgeschriebenen Positionen sind auf separatem Anschreiben einzureichen.

Estriche in den Türleibungen
Grundsätzlich werden die Estriche in den gekennzeichneten Türleibungen durch Schalltrennfugen getrennt. Bei anderen Türen sind durch Kellenschnitt Fugen anzulegen, die nach dem dem Trocknen des Estrichs zu verharzen sind.

**1.3.10 Wärmedämmung, Anwendungstyp DEO 25 mm**
Bodendämmplatte EPS 100,
Anwendungstyp EPS 035 DEO dm,
25 mm dick einbauen.

Wärmedämmplatte aus expandiertem Polystyrol EPS 100,
ohne FCKW und HFCKW. Hergestellt nach DIN EN 13163 und
durch zertifizierte Überwachungsstelle güteüberwacht,
für Verkehrslasten bis 5 kN/m2.
Zusammendrückbarkeit 2 mm (Klasse CP 2 )
Druckspannung 100 kPa
Baustoffklasse B1, schwerentflammbar
DIN 4102. Wärmeleitfähigkeitsgruppe: 035

Verlegung stumpf gestoßen
Verlegung auf der Dampf- und Feuchtigkeitssperre in der Küchenerweiterung
Menge: 22,000 m2

**1.3.20 Wärmedämmung, Anwendungstyp DEO 35 mm**
Bodendämmplatte EPS 100,
Anwendungstyp EPS 035 DEO dm,
35 mm dick einbauen.
Sonst wie vor beschrieben.
Verlegung im EG auf der Dampf- und Feuchtigkeitssperre und im OG auf der Deckenplatte aus Stahlbeton
Menge: 1010,000 m2

**1.3.30 Wärmedämmung, Anwendungstyp DEO 45 mm**
Bodendämmplatte EPS 100,
Anwendungstyp EPS 035 DEO dm,
45 mm dick einbauen.
Sonst wie vor beschrieben.
Verlegung im EG auf der Dampf- und Feuchtigkeitssperre und im OG auf der Deckenplatte aus Stahlbeton in den Treppenräumen, im Küchenlager und in der Lüftungszentrale.
Menge: 63,000 m2

**1.3.40 Wärmedämmung, Anwendungstyp DEO 55 mm**
Bodendämmplatte EPS 100,
Anwendungstyp EPS 035 DEO dm,
55 mm dick einbauen.
Sonst wie vor beschrieben.
Verlegung im EG auf der Dampf- und Feuchtigkeitssperre und im OG auf der Deckenplatte aus Stahlbeton jeweils in den Technikräumen.
Menge: 165,000 m2

**1.3.50 Trittschalldämmung, Tackerplatte, 30 mm**
Tackerplatte liefern und montieren:
30-2 mm, WLG 040
Trittschalldämmplatte als Rollisolierung für Rohrfußbodenheizung/-kühlung für Tackersystem.
Werkstoff: güteüberwachte kombinierte Trittschalldämmung aus Polystyrol-Hartschaum nach EN 13163, oberseitig
ankaschierte hochreißfeste und faserverstärkte graue Verbundfolie aus Polypropylen. CE- und Ü-Kennzeichnung
Eigenschaften: graue Verbundfolie zur sicheren Arretierung der Rohre mittels Tackernadeln und als Feuchtigkeitssperre gegen Estrichanmachwasser nach DIN 18560, DIN EN 13813 und DIN EN 1264. Graue Verbundfolie mit aufgedrucktem Linienraster zum Zuschneiden der Dämmung und Verlegen der Rohre im vorgesehenen Verlegeabstand. Rollplatte mit überlappender Verbundfolie an einer Längsseite für dichtschließenden Plattenverbund. Unterseitige Schrägschnitte der Rollplatte
ermöglichen eine ebene und homogene Dämmschicht nach dem Ausrollen.
Bauart A nach DIN 18560 und DIN EN 13813
Ausführung: ROLLISOLIERUNG
Breite: 1,00 m
Länge: 12 M (je Rolle)
Stärke: 30 mm
Trittschallverbesserungsmaß: 28 dB
dyn.Steifigkeit: 20 mN/m3
Brandverhalten: E NACH EN 13501
Nutzlast: 5,0 kN/m2
Wärmedurchlasswid.: 0,75 m2K/W
Wärmeleitfähigkeit: 0,040 W/m2K
Menge: 1030,000 m2

**1.3.60 Trittschalldämmung aus EPS, DES 30 mm**
Trittschalldämmung aus elastifizierten EPS-Platten,
FCKW- und HFCKW- frei, hergestellt nach DIN EN 13163.
Kantenausbildung stumpf.
Qualitätstyp EPS 040 DES sg
für Verkehrslasten bis 5,0 kN/m2
Platten einlagig verlegen
Lieferdicke 30 mm,
Steifigkeitsgruppe nach DIN 18164 Teil 2: <20
Trittschalldämmung nach DIN 52210 T.4:
Trittschallverbesserungsmaß Lw.r: 28 dB.
Zusammendrückbarkeit 2 mm
Baustoffklasse B1, schwerentflammbar DIN 4102.
Wärmeleitfähigkeitsgruppe: 040

Die Verlegung erfolgt auf der vorbeschriebenen
Wärmedämmung.
Menge: 230,000 m2

**1.3.70 Leerrohre aussparen**
Aussparung der Wärmedämmung für auf dem Boden verlegte Leerrohre und Leitungen bis DN 25. Die Wärmedämmung ist an das Rohr anzuarbeiten, Hohlräume sind z.B. mit  Trockenschüttung auszufüllen. Das Rohr ist oben mit Trittschalldämmung abzudecken oder oberflächenbündig aufzufüllen.
Menge: 20,000 m

**1.3.80 Perlite-Schüttung**
Trockenschüttung, wie z. B. Perlite, oder gleichwertig im Bereich der Elektrorohre einfüllen und mit OK untere Dämmstofflage planeben abziehen.
Nennfestigkeit mind. 0,15 N/mm²

Die Abrechnung erfolgt nach eingebrachten Gebinden. Der
Materialverbrauch ist täglich durch die Bauleitung abzeichnen zu lassen. Abgerechnete Gebinde sind eindeutig zu markieren.
Menge: 500,000 ltr

**1.3.90 Trennlage aus 0,20 mm PE-Folie,**
Trennlage aus 0,20mm PE-Folie, zweilagig, zwischen
unterer Dämmung und Estrich in den Räumen ohne Fußbodenheizung einlegen,
20cm Überlappung,
Stöße abgeklebt.
Die Trennlage ist an
den Rändern bis OK Estrich hochzuziehen.
Menge: 230,000 m2

**1.3.100 Zementestrich CT-C35-F5- S-80, Linoleumboden**
Zementestrich CT-C35 F5 B1,5, als schwimmender Heizestrich nach DIN EN 13813 und DIN 18560, Teil 2. Bauart A,

Verlegung auf der vorbeschriebenen Wärme- und der
Trittschalldämm-Tackerplatte, Untergrund waagrecht, zur Aufnahme von Linoleumböden auf Spachtelung, Dicke 5 mm
Oberfläche maschinell glätten.
Stärke der Heizungsrohre 16 mm
Estrichnenndicke 80 mm.

Einbauort: Betreuungsräume, Gruppenraum, Flure, Garderobe, Erweiterung Speisesaal im EG und OG
Menge: 940,000 m2

**1.3.110 Zementestrich CT-C35-F5- S-80, Bodenbeschichtung**
Zementestrich CT-C30-F5- S80, als schwimmender Heizestrich wie vor beschrieben, aber mit Bodenbeschichtung auf Abdichtung, Dicke 5 mm

Estrichnenndicke 80 mm.

Einbauort: WC- Räume, Beh. WC EG und OG
Menge: 68,000 m2

**1.3.120 Zementestrich CT-C35-F5- S-80, Fliesen**
Zementestrich CT-C30-F5- S80, als schwimmender Heizestrich wie vor beschrieben, aber mit Fliesenbelag auf Abdichtung und Spachtelung Dicke 15 mm

Estrichnenndicke 80 mm.

Einbauort: Küche EG
Menge: 22,000 m2

**1.3.130 Zulage Trocknungsbeschleuniger bis 80 mm**
Zulage zu den Vorpositionen für einen zum Zementestrich
passenden Trocknungsbeschleuniger. Anmischung mit
weniger Wasser bei gleichzeitiger Erhöhung der
Oberflächen- und Biegezugfestigkeit

Festigkeitsklasse CT-C35-F5,
belegreif für dampfbremsende Beläge (z.B. Fliesen) bei
Restfeuchte = 1,0 CM-%, für dampfdichte Beläge bei
Restfeuchte = 0,5 CM-%, nach ca. 20 Tagen,
Nachweis der Konformität vom Estrichhersteller gem. DIN
EN 13813 ist vorzulegen,
eine Bestätigungsprüfung nach DIN 18560-4 kann gefordert werden,
zur Aufnahme von Linoleum- und Fliesenbelägen sowie Bodenbeschichtungen
Estrichnenndicke bis 80 mm.
Menge: 965,000 m2

**1.3.140 Estrichbewehrung 80 mm**
Estrichbewehrung aus Glasfasern,
Faserzugabe und Verarbeitung nach Herstellervorschrift
für vorbeschriebenen Zementestrich. Nenndicke 80mm.
Menge: 1030,000 m2

**1.3.150 Zementestrich CT-C35-F5- S-60, Linoleum**
Zementestrich CT-C35 F5 als schwimmender Estrich nach DIN EN 13813 und DIN 18560, Teil 2, Bauart A, wie vor beschrieben, jedoch ohne Fußbodenheizung.

Verlegung auf der vorbeschriebenen Wärme- und der
Trittschalldämmplatte, Untergrund waagrecht, zur Aufnahme von Linoleumböden auf Spachtelung, Dicke 5 mm
Oberfläche maschinell glätten.
Estrichnenndicke 60 mm.

Einbauort: Lagerräume im EG und OG
Menge: 80,000 m2

**1.3.160 Zementestrich CT-C35-F5- S-60, Bodenbeschichtung**
Zementestrich CT-C30-F5- S80, als schwimmender Heizestrich wie vor beschrieben, aber mit Bodenbeschichtung, Dicke 3 mm

Estrichnenndicke 60 mm.

Einbauort: Technikräume im EG und OG
Menge: 75,000 m2

**1.3.170 Zementestrich CT-C35-F5- S-60, Fliesen**
Zementestrich CT-C30-F5- S60, als schwimmender Heizestrich wie vor beschrieben, aber mit Fliesenbelag auf Abdichtung und Spachtelung Dicke 15 mm

Estrichnenndicke 60 mm.

Einbauort: Treppenhäuser, Lager Küche EG
Menge: 75,000 m2

**1.3.180 Zulage Trocknungsbeschleuniger bis 60 mm**
Zulage zu den Vorpositionen für einen zum Zementestrich
passenden Trocknungsbeschleuniger.
Anmischung mit weniger Wasser bei gleichzeitiger Erhöhung der Oberflächen- und Biegezugfestigkeit wie in Pos. 1.3.140 beschrieben, jedoch für Estrichdicke 60 mm
Menge: 230,000 m2

**1.3.190 Estrichbewehrung 60 mm**
Estrichbewehrung aus Glasfasern,
Faserzugabe und Verarbeitung nach Herstellervorschrift
für vorbeschriebenen Zementestrich. Nenndicke 60 mm.
Menge: 230,000 m2

**1.3.200 Zulage/Abzug für jeweils 5 mm Mehr- bzw. Minderstärke**
Zulage/Abzug für jeweils 5 mm Mehr- bzw. Minderstärke
zu vorbeschriebenen Zement-Estrichen.
Menge: 50,000 m2

**1.3.210 Zulage/Abzug für jeweils 5 mm Mehr- bzw. Minderstärke**
Zulage/Abzug für jeweils 5 mm Mehr- bzw. Minderstärke
zu vorbeschriebenen Glasfaserbewehrungen.
Menge: 50,000 m2

**1.3.220 Dehnfugen herstellen**
Dehnfugen in den Anschlussbereichen zum Bestandsbau mit 20 mm Mineralwollplatte oder ggf. 2 Randdämmstreifen herstellen.
Der Estrich erhält am Rand eine 50 mm breite und 25 mm tiefe Einbuchtung zum späteren Einbau eines Dehnfugenprofils durch den Bodenleger, bzw. In der Küche durch den Fliesenleger.
Menge: 10,000 m

**1.3.230 Schwindfugen herstellen**
Schwindfugen zwischen schwimmenden Estrichflächen durch
Einschnitt herstellen. Lage der Fugen nach Angabe der Bauleitung, auch innerhalb von Türlaibungen.
Menge: 165,000 m

**1.3.240 Randdämmstreifen aus PE-Schaum liefern**
Randdämmstreifen aus PE-Schaum liefern und verlegen
zur Entkoppelung von vertikal angrenzenden Bauteilen.
Breite 140 mm, Dicke 10 mm
Menge: 990,000 m

**1.3.250 Übergang versch. Bodenaufbauten**
Übergang Bodenaufbauten als Zulage zu vorbeschr. Estrichen in Türbereichen herstellen

Der Höhenversatz entsteht durch unterschiedliche
Estrichdicken.

In den EP miteinzukalkulieren ist:
- Sämtliche Zulagen für die Herstellung des Übergangs
- Abstellung bei der Herstellung der Estrichflächen
Menge: 20,000 m

**1.3.260 Schallunterbrechungsfugen**
Schallunterbrechungsfugen in vorbeschriebenen Estrichflächen ausbilden.

Schalldämmprofile als Trennung im Bereich des Türblattes beim Herstellen des Estrichs einbauen. Untere Schiene mit Klebebandbeschichtung und Profilierung für die Durchführung von Heizungsrohren. Einsteckbare Trennmatte.
Mit zur Leistung gehört die Herstellung der Planebenheit in der Türlaibung.
Menge: 30,000 m

**1.3.270 Aussparung 120/120 cm**
Aussparung 120/ 120 cm, 25 mm tief im Beh. WC im Bereich der Dusche herstellen. Die Aussparung wird bauseits mit einer Spachtelung als Gefälle ausgebildet.
Menge: 1,000 St

**1.3.280 Aussparung 80/ 80 cm**
Aussparung 80/ 80 cm, 15 mm tief in den Toiletten im Bereich der Bodeneinlaufs herstellen. Die Aussparung wird bauseits mit einer Spachtelung als Gefälle ausgebildet.
Menge: 11,000 St

**1.3.290 Aussparung Sauberlaufmatte**
Aussparung für bauseitige Sauberlaufmatten vor den
Zugängen, Größe ca. 230 x 150 cm, ca. 15 mm tief. Nach
Angabe der Bauleitung einmessen und herstellen.
Menge: 4,000 m2

**1.3.300 Erstprüfung**
Erstprüfung der angebotenen Zementestriche auf Druck- und Biegezugfestigkeit gemäß DIN EN 13813 und DIN EN 13892-2. Je Prüfung 2 Prüfkörper.
Menge: 3,000 St

#### Abschnitt 1.4 Stundenlohnarbeiten

*Hinweis: Stundenlohnarbeiten*
Stundenlohnarbeiten

Stundenlohnarbeiten nur auf besondere Anordnung des AG oder seines Bevollmächtigten zum Nachweis.

Die angebotenen Stundenlohnverrechnungssätze sind unter Beachtung der preisrechtlichen Vorschriften zu ermitteln und gelten unabhängig von der Anzahl der abgerechneten Stunden.

Fahrtkosten und Überstunden-Zuschläge werden nicht vergütet.

**1.4.10 Baustellenmittellohn**
Baustellenmittellohn einschließlich aller Zuschläge aus gemitteltem Stundenlohn für Vorarbeiter, Facharbeiter und Bauhelfer.
Menge: 50,000 h
